# Grupo electrógeno fijo trifásico, diesel, de 8 kVA de potencia, modelo DPA 10 E "GESAN", con cuadro de conmutación de accionamiento manual e interruptor automático magnetotérmico

- Propiedad del archivo: CYPE INGENIEROS, S.A.
- Formato: FIEBDC-3/2002
- Divisa: EUR
- Costes indirectos: 3.00 %
- IVA: 21.00 %

## I Instalaciones

### IE Eléctricas

#### IER Generadores de energía eléctrica

**IER010** Ud Grupo electrógeno fijo trifásico, diesel, de 8 kVA de potencia, modelo DPA 10 E "GESAN", con cuadro de conmutación de accionamiento manual e interruptor automático magnetotérmico.
Suministro e instalación de grupo electrógeno fijo sobre bancada de funcionamiento automático, trifásico de 230/400 V de tensión, de 8 kVA de potencia, modelo DPA 10 E "GESAN", compuesto por alternador Stamford sin escobillas; motor diesel Perkins refrigerado por agua, con silenciador y depósito de combustible; cuadro eléctrico de control; cuadro de conmutación de accionamiento manual; e interruptor automático magnetotérmico tetrapolar (4P). Incluso accesorios necesarios para su correcta instalación. Totalmente montado, conexionado y puesto en marcha por la empresa instaladora para la comprobación de su correcto funcionamiento.
Incluye: Montaje, fijación y nivelación. Conexionado y puesta en marcha.
Criterio de medición de proyecto: Número de unidades previstas, según documentación gráfica de Proyecto.
Criterio de medición de obra: Se medirá el número de unidades realmente ejecutadas según especificaciones de Proyecto.

| Código | Ud | Descripción | Rendimiento | Precio | Importe |
|---|---|---|---|---|---|
| mt35geg010cajO2 | Ud | Grupo electrógeno fijo sobre bancada de funcionamiento automático, trifásico de 230/400 V de tensión, de 8 kVA de potencia, modelo DPA 10 E "GESAN", compuesto por alternador Stamford sin escobillas de 50 Hz de frecuencia; motor diesel Perkins de 1500 r.p.m. refrigerado por agua, con silenciador y depósito de combustible; cuadro eléctrico de control; cuadro de conmutación con contactores de accionamiento manual calibrados a 25 A; e interruptor automático magnetotérmico tetrapolar (4P) calibrado a 10 A. (material) | 1.000 | 6360.00 | 6360.00 |
| mo003 | h | Oficial 1ª electricista. (mano de obra) | 0.300 | 17.82 | 5.35 |
| mo102 | h | Ayudante electricista. (mano de obra) | 0.300 | 16.10 | 4.83 |
| % | % | Costes directos complementarios | 2 % | 6370.18 | 127.40 |
|  |  | Costes directos |  |  | 6497.58 |
